# Stadthaus 3
Angebotsaufforderung (GAEB 90, DA83)
DV-Nummer: 2601
Währung: EUR
Auftraggeber: Seestadt Immobilien Wirtschaftsbetrieb, Hinrich-Schmalfeldt-

## Maler- und Lackiererarbeiten - Beschicht
Datum: 06.05.26

*Hinweis*
Allgemeine Vorbemerkungen

1. Baubeschreibung

Im Stadthaus 3 erfolgt eine Sanierung der
Räume und der Dachflächen.
Im Bereich der Flure werden neue Raumtüren
eingebaut und im dem Zuge Bodenbeläge
erneuert.
Im Dachgeschoss wurde schadstoffhaltiger
Trockenestrich demontiert und in den
Flächen neuer Gussasphalt eingebracht.

Straßenseite

Hofseite

2. Baustelleneinrichtung

Lager-, Arbeits- und Containerplätze können
in Absprache mit der Bauleitung auf dem
Gelände eingerichtet werden.
Die Straße vor dem Gebäude ist von
Baustelleneinrichtung frei zu halten, lediglich
Schuttcontainer können kurzzeitig auf der
Fahrbahn, direkt am Gehweg, abgestellt
werden.

3. Baubesprechungen

Das gleichzeitige Zusammenwirken
unterschiedlicher Gewerke erfordert
Absprachen mit der Bauleitung.
Um eine termingerechte Abwicklung zu
gewährleisten, wird vom Auftraggeber
während der Bauzeit eine wöchentliche
Baubesprechung durchgeführt, an der der
Auftragnehmer bzw, eine von ihm autorisierte
Person teilzunehmen hat.

4. Gerüst

Äußere Fassadengerüste werden aufgestellt.
Innere Hilfsgerüste sind in die Einheitspreis
einzukalkulieren.

5. Produktdatenblätter

Von allen Materialien sind
Produktdatenblätter und Zulassungen als
Bestandsunterlagen zu liefern.

6. Anlagenverzeichnis

- Lageplan
- Grundriße
- Schnitte

7. Leistungsbereiche

DIN 18363 Maler- und Lackierar´beiten

*Hinweis*
Zusätzliche Vorbemerkungen

1. Der Bieter hat vor Angebotsabgabe eine
Ortsbesichtigung vorzunehmen.
Nachforderungen, die aus
Unkenntnis der Gegebenheiten
resultieren, werden nicht anerkannt.
Parken auf der Baustelle ist verboten, der AG
ist nicht verpflichtet Parkplätze zur Verfügung
zu stellen.
Die entsprechenden "Mehraufwendungen"
beim Transport usw. sind einzukalkulieren.
Behinderungen im Bauablauf
können auftreten, diese berechtigen nicht zu
Stellung von Forderungen jeglicher Art.
Materiallager auf der Baustelle nur nach
Absprache mit der Bauleitung!
Zur Angebotsabgabe können weitere
planerische Unterlagen beim Auftraggeber
eingesehen werden.

2. Alle Arbeiten sind vollständig und sauber
zu erbringen, d.h., die Lieferung aller
Materialien einschl. Bauhilfsstoffe,
Transporte, saubere und
fachgerechte Herstellung sowie Räumung
und Reinigung der Baustelle von eigenen
Materialien und Verpackungen
hat TÄGLICH zu erfolgen.

3. Aufenthalts-, Materiallagerräume werden
vom Auftraggeber nicht zur Verfügung
gestellt.

4. Ausführungs- und  Detailfragen sind  vor
Vergabe zu klären.

5. Die angebotenen Leistungen verstehen
sich einschl. aller Vor- und Nebenarbeiten,
auch wenn diese im LV nicht näher
beschrieben sind.

6. Der Auftragnehmer (AN) hat seine
Materialien und fertig gestellten Arbeiten vor
Witterungseinflüssen und Verschmutzungen,
auch durch andere Unternehmer bis zur
Abnahme zu schützen.

7. Für Nachträge gelten immer die
Bedingungen des Hauptauftrages

8. Der Auftragnehmer hat für seinen
Leistungsbereich erforderliche Anmeldungen,
Anträge, Abnahmen und Genehmigungen bei
den jeweils zuständigen Behörden für
den Auftraggeber kostenlos, termingerecht
und eigenverantwortlich zu veranlassen.

9. Die für sein Gewerk erforderliche /
geforderte Bauleitung hat der Auftragnehmer
entsprechend zu stellen.

10. Folgende L istungen sind ebenfalls in den
Einheitspreisen des Angebotes
einzurechnen:
- Bei Bedarf sind Spitzen, durch erhöhten
Personaleinsatz, binnen max. 3 Tagen und
solange erforderlich abzudecken.

11. Alle Preise verstehen sich grundsätzlich
als Komplettpreis, also inkl. Lieferung,
Montage, Montagezubehör,  sofern nicht
ausdrücklich anders beschrieben.

12. Sofern der Bieter Bedenken gegen die Art
und Beschaffenheit der ausgeschriebenen
Materialien und Baustoffe hat, sind diese dem
Auftraggeber unverzüglich mitzuteilen.
Hinweise nach Auftragserteilung, die
Mehrkosten herbeiführen, werden nicht
akzeptiert und gehen zu Lasten des AN.

13. Maßgebend für die Ausführung der
Leistungen sind die anerkannten Regeln der
Technik und die Bestimmungen der VOB, in
der bei Auftragsvergabe gültigen Fassung.

14. Es sind grundsätzlich nur Bauteile und
Baustoffe mit bauaufsichtliche Zulassung zu
verwenden. Gültige bauaufsichtliche
Zulassungen und gültige
Konformitätsnachweis sind 1-fach zu liefern.
Nachweise sind vor dem Einbau bei der
Bauleitung einzureichen.

15. Die in diesem Leistungsverzeichnis
ausgeschriebenen Leistungen sind unter
Berücksichtigung des Bauablaufes,
der technologischen Erfordernisse etc. und
nach Angabe der Bauleitung abschnittsweise
zu erbringen.

16. Das Gebäude wird im Außenbereich mit
einem Fassadengerüst eingerüsten.
Innere Arbeitsgerüste sind in die EP
einzukalkulieren.

17. Baustelleneinrichtung
Lager-, Arbeits- und Containerplätze können
in Absprache mit dem Bauherren auf dem
Gelände der eingerichtet werden.

18. Baubesprechungen
Um eine termingerechte Abwicklung zu
gewährleisten, wird vom Auftraggeber
während der Bauzeit eine
wöchentliche Baubesprechung durchgeführt,
an der der Auftragnehmer bzw, eine von ihm
autorisierte Person teilzunehmen hat.

19. Produktdatenblätter
Von allen Materialien sind
Produktdatenblätter und
Zulassungen als Bestandsunterlagen zu
liefern.
Eigene Baustellenabfälle sind
eigenverantwortlich zu entsorgen.
Die fachgerechte Entsorgung der Materialien
ist durch
Wiegescheine / Entsorgungsnachweise
lückenlos zu
belegen.
Nach Beendigung des Bauvorhabens sind ist
eine Dokumentation
der erbrachten Leistungen zu ergeben.
Ausführung der Dokumentation: 1 x
Schriftlich als Übergabeordner, 1x auf
Datenträger

20. Bemusterung
Muster sämtlicher  zur Oberflächengestaltung
ausgeschriebenen Materialien
des Leistungsverzeichnisses sind vor
Bestellung/Ausführung der Bauleitung
vorzulegen.

*Hinweis*
Zusätzliche technische Vorschriften

1.  Allgemeine Hinweise

Sofern in den Leistungs-Positionen die
Vorgänge
"Herstellen", "Liefern", "Einbauen" nicht
gesondert beschrieben sind, gelten diese
Vorgänge unter Zugrundelegung der
allgemeinen anerkannten Regeln der
Technik, der gesetzlichen und behördlichen
Bestimmungen und
Ausführungsbestimmungen nach den
DIN-Normen der
ATV-VOB, Teil C, als beschrieben.

Grundlage der Leistungsbeschreibung sind
die Ausführungspläne

2.  Berücksichtigung bei der Kalkulation

Vor Arbeitsbeginn hat der Auftragnehmer
rechtzeitig die
Arbeitsbedingungen auf der Baustelle zu
überprüfen.

3.  Nachweisarbeiten

Die Nachweisarbeiten sind reine Annahmen.
Auf die Ausführung besteht seitens des
Auftragnehmers kein
Anspruch. (Polierstundenanteil nach VOB,
Teil B, § 15).

Nachweisarbeiten erfolgen nur nach
Abstimmung mit der Bauleitung.
Tagelohnarbeiten sind täglich der
Bauleitung zur Kontrolle und Unterzeichnung
vorzulegen.
Nicht innerhalb von drei Tagen vorgelegte
Nachweise
werden nicht anerkannt.

Dem Angebot liegen die in den Positionen
aufgeführten
Arbeitslöhne zugrunde, die auch bei
Regiearbeiten
vergütet werden.

4. Ausführungsfristen
Ausführung: Sofort nach Auftragsvergabe

Ausführungsende: 30. August 2026

Ausführungsdauer: 60 Arbeitstage

### Titel 01 Baustelleneinrichtung

*Hinweis*
Die allgemeine Baustelleneinrichtung für Leistungen
des Bieters
ist gem. VOB/B als Nebenleistung in die Einheitspreise
einzurechnen. Hierzu gehören auch:

- Lager- und Arbeitsplätze
- Kommunikationseinrichtungen
- Tages- und Wohnunterkünfte
- Lagerräume, Werkstätten, Magazine, Unterstelleinrichtungen
- Maschinen und Geräte
- Gerüste bis 3,50 m lichte Raumhöhe
- Schutzabdeckungen von Fußböden, Sanitärobjekten,
Fenster

**01.1 Gerüst innen Treppen**
Treppenräume einrüsten für eigene Malerarbeiten an
Wänden
und Decken vom Erdgeschoss, Obergeschoss 1,
Obergeschoss 2 und zum Dachgeschoss.
Zweiläufige Treppen mit Zwischenpodest
Montage, Vorhaltung für die eigenen Arbeiten und Abbau.
Die Treppenräume werden nacheinander bearbeitet, so
dass
eine Treppe immer begehbar ist.

Grundfläche  : 3,25 x 4,20 m
Geschosshöhen : 3,30 bis 3,50 m
Höhe insgesamt : 13,50 m
Menge: 2,000 St

**01.2 Fenster schützen abkleben**
Schutzabdeckung von neuen Fenstern und Türen, innen
einschließlich Abkleben, Unterhaltung und späterer
Beseitigung/Entsorgung.

Abdeckung bestehend aus selbstklebender Folie
Menge: 700,000 m²

### Titel 02 Wände

*Hinweis*

**02.1 Untergrundvorbehandlung**
Untergrund auf Eignung, Trag- und Haftfähigkeit
prüfen. Lose
Teile alter Spachtelmasse Stärke ca. 5 mm entfernen,
alte Silikon-Kleberrückstände Durchmesser bis 50 mm
entfernen und entsorgen.

Bereiche : Flure
Arbeitshöhe : bis 3,00 m
Menge: 1450,000 m²

**02.2 Untergrund reinigen**
Untergrund reinigen und ggf. für nachfolgend
beschriebenen
Anstrich aufrauhen, Verunreinigungen,
Trennmittelrückstände oder mehlende Schichten
mechanisch
entfernen und abfegen.
Menge: 1450,000 m²

**02.3 Tiefgrund für stark sandende Untergründe**
Tiefgrund / Putzverfestiger auf stark sandenden
Untergrund
gleichmäßig, bis zur Sättigung tränken nach
Herstellervorschrift
zur Verfestigung und Regulierung des Saugverhaltens
auftragen, vor der Spachtelung
Menge: 1450,000 m²

**02.4 Fleckspachteln bis 30%**
Untergrundschäden und Unebenheiten in Wandputz mit
kunstharzvergüteter Gipsspachtelmasse spachteln.
Ausführung
als Fleckspachtelung bis ca. 30% der Untergrundfläche,
Stärke
je Arbeitsgang bis 6 mm
Menge: 1450,000 m²

**02.5 Spachtelung 100%**
Spachtelung mit tapezier- und beschichtungsfähiger
Handspachtelung auf Wandflächen im Innenbereich mit
einer
auf unebenen, rauen Untergründen, die stärker gefüllt
werden
müssen geeigneten mineralischen Spachtelmasse, welche
einsetzbar auf tragfähigen Untergründen ist, z. B.
Innenputz
(Druckfestigkeitskategorie CS II/CS III/CS IV und
B1-B7),
Beton, Gipskarton, intakten
Dispersionsfarbenanstrichen sowie
beschichtetem Glasgewebe, Schichtdicke je Arbeitsgang
bis zu
6 mm.
Flächenanteil bis 100% für nachfolgendes Bekleben mit
Glasgewebe
Menge: 750,000 m²

**02.6 Grundanstrich / Tiefgrund**
Grundierung der gesamten Fläche mit Tiefgrund nach der
Spachtelung, vor Anstrich
Menge: 1450,000 m²

**02.7 Glasgewebe verkleben**
Lieferung und Verklebung von Glasgewebe mit
zugelassenem
Gewebekleber, faltenfrei auf Stoß verkleben

Glasgewebe : klassische Struktur für Objektbereich
  hohe Nassstabilität, schadstoffgeprüft
  nach ÖkoTex Standard 100
Menge: 1450,000 m²

**02.8 Anstrich Dispersion altweiß, Klasse 1, SM**
Zwischen- und Schlußbeschichtung des vor in vollem
Wortlaut
beschriebenen Glasgewebe mit einer
Innendispersionsfarbe, für
gut reinigungsfähige Wandanstriche, die erhöhten
Belastungen
ausgesetzt sind. Lösemittel- und weichmacherfrei nach
VDL-Richtlinie 01, strapazierfähig, lange Offenzeit,
desinfektionsmittelbeständig,
wasserdampfdiffusionsfähig.
Als zweimaliger Anstrich in Grund- und
Schlussbeschichtung

Untergrund : Glasgewebe
Nassabrieb : R-Klasse 1
Farbton : altweiß seidenmatt
Deckvermögen : H10-Klasse 2 bei 7 m²/l
Menge: 1450,000 m²

*Hinweis*
Die Büros werden mit Brüstungs-Kabelkanälen
ausgesattet. Die
Reihenfolge der Gewerke ist wie folgt:

1. Tapezieren
2. Montage Brüstungskanal ELT
3. Anstrich

Die neuen Wandwinkel der abgehängten Decke sind bereits
montiert. Der obere Abschluss der Tapeten und der
Anstricharbeiten ist enstprechend sorgfältig
auszuführen.

Bei den alten Bestandsbüros handelt es sich um
verputzte
Mauerwerkswände

**02.9 Tapeten Raufaser entfernen**
Tapeten aus Raufaser mit mehrlagigem Anstrich
einschließlich
Kleisterresten restlos entfernen und nach Vorschrift
entsorgen
Menge: 6240,000 m²

**02.10 Tapeten Glasfaser entfernen**
Tapeten aus Glasgewebe mit mehrlagigem Anstrich
einschließlich Kleisterresten restlos entfernen und
nach
Vorschrift entsorgen
Menge: 200,000 m²

**02.11 Untergrundvorbehandlung**
Untergrundvorbehandlung: Untergrund auf Eignung, Trag-
sowie Haftfähigkeit prüfen. Fläche säubern.
Menge: 6440,000 m²

**02.12 Tiefgrund für stark sandende Untergründe**
Tiefgrund / Putzverfestiger auf stark sandenden
Untergrund
gleichmäßig und einmalig satt nach
Herstellervorschrift zur
Verfestigung und Regulierung des Saugverhaltens
auftragen,
vor der Spachtelung
Menge: 6440,000 m²

**02.13 Untergrundvorbereitung, Fleckspachteln bis 30%**
Untergrundschäden und Unebenheiten in Wandputz mit
kunstharzvergüteter Gipsspachtelmasse spachteln.
Ausführung
als Fleckspachtelung bis ca. 30% der Untergrundfläche,
Stärke
je Arbeitsgang bis 6 mm
Menge: 6440,000 m²

**02.14 Anspachteln unter Fensterbänken**
Unterseite der neu eingebauten Fensterbänke
anspachteln,
Höhe bis zu 50 mm
Menge: 250,000 m

**02.15 Fluatieren von Nachputzstellen**
Fluatieren von Nachputzstellen in Einzelflächen bis
zur nächsten
Bauteilabgrenzung, zwei Mal

Situationen:
- Es wurden neue Stahlzargen eingebaut und angeputzt,
hier
sind rundum ca. 5 bis 40 cm breite Anputzflächen
entstanden.
- Kleinflächen von ehemaligen Elektrounterverteilungen
zugemauert und beigeputzt
- Kabelschlitze
Menge: 500,000 m²

**02.16 Grundieren Haftgrund**
Grundierung der Nachputzstellen mit Haftgrund
Menge: 500,000 m²

**02.17 Grundieren Tiefgrund**
Grundierung der gesamten Fläche mit Tiefgrund nach der
Spachtelung, vor Raufasertapete
Menge: 6440,000 m²

**02.18 Tapezieren Raufaser**
Raufaser tapezieren für nachfolgenden
Dispersionsfarbanstrich.
Vorkleistern, Raufaser auf Stoß nahtlos und faltenfrei
mit
Spezialkleister verkleben einschließlich Lieferung

Struktur Raufaser mittel
Menge: 6440,000 m²

**02.19 Anstrich Wände**
Zwischen- und Schlußbeschichtung der vor in vollem
Wortlaut
beschriebenen Raufasertapete mit einer
Innendispersionsfarbe,
für gut reinigungsfähige Wandanstriche, die erhöhten
Belastungen ausgesetzt sind. Lösemittel- und
weichmacherfrei
nach VDL-Richtlinie 01, strapazierfähig, lange
Offenzeit,
desinfektionsmittelbeständig,
wasserdampfdiffusionsfähig.
Als zweimaliger Anstrich in Grund- und
Schlussbeschichtung

Untergrund : Glasgewebe
Nassabrieb : R-Klasse 1
Farbton : altweiß seidenmatt
Deckvermögen  : H10-Klasse 2 bei 7 m²/l
Menge: 6440,000 m²

**02.20 Fensterleibungen Anbauten**
Fensterleibungen in den Anbauten mit bestehendem
Dispersionsnstrich zweifach mit der vor in vollem
Wortlaut
beschriebenen Innendispersionsfarbe überstreichen

Leibungstiefe : ca. 16 bis 18 cm
Menge: 190,000 m

**02.21 Mehraufwand Heizkörper**
die Heizkörper werden nicht demontiert, die
Heizungsleitungen
sind vor den Wänden verlegt und die Malerarbeiten,
Tapezieren
und Anstrich sind um die Heizkörper herum auszuführen.
Die
Tapeten sind zu schneiden, möglichst weit hinter die
Heizkörper
zu führen. Mehraufwand je Heizkörper und den
dazugehörenen
Leitungen, jeweils Vor- und Rücklauf
Menge: 200,000 St

*Hinweis*

**02.22 Untergrundvorbehandlung**
Untergrund auf Eignung, Trag- und Haftfähigkeit prüfen

Bauteile : neue Trockenbauwände unverspachtelt
Menge: 460,000 m²

**02.23 Untergrund reinigen**
Untergrund reinigen und ggf. für nachfolgend
beschriebenen
Anstrich aufrauhen, Verunreinigungen,
Trennmittelrückstände oder mehlende Schichten
mechanisch
entfernen und abfegen.

Bauteile : neue Trockenbauwände unverspachtelt
Menge: 460,000 m²

**02.24 Eckschutzwinkel**
aus Aluminium, gleichschenklig, als Eckschoner auf
Trockenbauwandecken und Abkastungen setzen, befestigen
und einspachteln, Schenkellänge ca. 23,5 mm x 23,5 mm
Menge: 50,000 m

**02.25 Spachtelung Q2 Trockenbauwände**
Spachteln und Schleifen der neuen Trockenbauwände mit
Fugen- und Flächenspachtel in der Qualitätsgüte Q2 zum
nachfolgenden Tapezieren mit Raufaser,
Arbeitshöhe bis 3,00 m
Menge: 430,000 m²

**02.26 Zulage Spachtelung Q3**
Verspachtelung von Q2 auf Oberflächengüte Q3 in Feuchträumen. Nachspachteln und Schleifen mit Fugen- und
Wandspachtel unter Verwendung von Fugendeckstreifen

Wände in den WC oberhalb der Fliesen von 2,00 m Höhe
bis
unter Rasterdecke
Menge: 110,000 m²

**02.27 Zulage Tapezieren mit Vlies**
Vlieseinbettung (haarrissüberbrückend) in die vor in
vollem
Wortlaut beschriebene Spachtelung gemäß
Verarbeiterrichtlinien und nach Trocknung die Flächen
mit einer
zweiten Schicht Spachtelmasse abporen.
Grundierung der gespachtelten Flächen, nass in feucht
für
nachfolgenden Anstrich

Eigenschaften : Flächengewicht 160 g/m²
  dimensionsstabil
  rissüberbrückend
  gute Untergrundabdeckung
  glatte Oberfläche
  ohne hochstehende Fasern
  schwer entflammbar B1
  leicht verarbeitbar
Menge: 110,000 m²

**02.28 Grundanstrich / Tiefgrund**
Grundierung der gesamten Fläche mit Tiefgrund.
Menge: 460,000 m²

**02.29 Erstanstrich Wände Polymerdispersion**
Erstbeschichtung von Gipskartonwänden mit einer
Polymerdispersionsfarbe, seidenmatt, lösemittel- und
weichmacherfrei nach VDL-Richtlinie 01,
strapazierfähig, lange
Offenzeit, gut reinigungsfähig,
desinfektionsmittelbeständig,
wasserdampfdiffusionsfähig,
mit Grund- und Schlussbeschichtung

Untergrund : mineralisch
Nassabrieb : R-Klasse 1
Farbton : altweiß
Deckvermögen : Klasse 2 bei 7 m²/l
Menge: 460,000 m²

### Titel 03 Treppenhäuser

*Hinweis*
Treppenräume vom Keller, Erdgeschoss, Obergeschoss 1,
Obergeschoss 2 und zum Dachgeschoss.
Zweiläufige Treppen mit Zwischenpodest
Die Treppenräume werden nacheinander bearbeitet, so
dass
eine Treppe immer begehbar ist.
Die Wände und Untersichten der Treppenhäuser werden
lediglich überarbeitet.
Grundlage ist ein alter Latexanstrich

**03.1 Untergrundvorbehandlung**
Untergrund auf Eignung, Trag- und Haftfähigkeit
prüfen. Lose
Teile alter Farben und Spachtelmasse entfernen.
Arbeitsgerüst in gesonderter Positon unter
Baustelleinrichtung

Bereiche : Treppenhäuser innen
Arbeitshöhe : 2,30 bis 3,00 m Normalgeschoss
  bis 6,00 m im Dachgeschoss
Menge: 450,000 m²

**03.2 Untergrund reinigen**
Untergrund reinigen und für nachfolgend beschriebenen
Anstrich anschleifen, aufrauhen, Verunreinigungen,
Trennmittelrückstände oder mehlende Schichten
mechanisch
entfernen und abfegen.
Menge: 450,000 m²

**03.3 Fleckspachteln**
Untergrundschäden und Unebenheiten in Wandputz mit
kunstharzvergüteter Gipsspachtelmasse spachteln.
Ausführung
als Fleckspachtelung der Untergrundfläche, Stärke je
Arbeitsgang bis 6 mm
Menge: 450,000 m²

**03.4 Grundanstrich / Tiefgrund**
Grundierung der gesamten Fläche mit Tiefgrund nach der
Spachtelung, vor Anstrich
Menge: 450,000 m²

**03.5 Einfarbiges Absetzen von Bauteilen / linienförmig**
Einfarbiges Absetzen von Bauteilen in der vorgenannten
Fläche
mit dem Werkstoff der angrenzenden Bauteile. Die
Position ist
durch ein Zierprofil im Bestand bereits vorgegeben.

Absetzen von: Treppenhauswände horizontal geteilt
Höhe  : ca. 1,50 m
Farbton : mittel getönt oder glänzend
Menge: 140,000 m

**03.6 Anstrich Polymerdispersion altweiß**
*** Bezugsbeschreibung
Beschichtung von geputzten Mauerwerkswänden wie vor in
vollem Wortlaut gespachtelt, mit einer
Polymerdispersionsfarbe,
seidenmatt, lösemittel- und weichmacherfrei nach
VDL-Richtlinie 01, strapazierfähig, lange Offenzeit,
gut
reinigungsfähig, desinfektionsmittelbeständig,
wasserdampfdiffusionsfähig, Grund- und
Schlussbeschichtung

Untergrund : mineralisch
Nassabrieb : R-Klasse 1
Farbton : altweiß
Deckvermögen : Klasse 2 bei 7 m²/l
Menge: 450,000 m²

**03.7 Zulage Anstrich Polymerdispersion mittel getönt**
*** wie Position 03.6
Zulage für farbig abgesetzte Fläche

Farbton : mittel getönt
Menge: 200,000 m²

**03.8 Unterseite Podeste und Treppenlauf**
*** wie Position 03.6
unter Decken, Podesten und Treppenlaufuntersichten
sowie
Treppenwangen
Menge: 130,000 m²

### Titel 04 Fensterleibungen Innendämmung

**04.1 Abbeizen**
alten Ölanstrich im Bereich der Fensterleibungen,
durch Abbeizen entfernen, Breite 10 bis 15 cm

Anzahl : ca. 75 Fenster
Höhe  : ca, 1,85 m
Breite  : 1,10 bis 2,25 m
Menge: 400,000 m

**04.2 Abfräsen**
Ölanstrich im Bereich der Fensterleibungen durch
Abfräsen
entfernen, Abmessungen und Anzahl der Fenster wie vor
in
vollem Wortlaut beschrieben
Menge: 100,000 m

**04.3 runde Leibungen aufspachteln**
Konvex gebogene Leibungen auffüllen, so dass ein ebener
Untergrund zum vollflächigen Aufkleben der
Calciumsilikatplatten entsteht.
Wölbung 10 bis 15 mm,
Leibungstiefe ca. 280 mm +/- 20 mm
Menge: 25,000 m

**04.4 Untergrundprüfung**
Aufwand für das Prüfen und Beurteilen des Untergrundes
gemäß Verarbeitungsrichtlinien durch die ausführende
Firma.
Menge: 1,000 St

**04.5 Untergrundvorbehandlung - nichttragfähige Altschichten**
Nichttragfähige Altputze sind abzuschlagen und
Altputzreste
sind fachgerecht zu entsorgen. Betongrate sind zu
entfernen.
Freigelegte Flächen mit Stahlbesen oder geeigneten
Verfahren
von Putzresten und haftungsmindernden Stoffen restlos
säubern.
Menge: 20,000 m²

**04.6 Untergrundvorbehandlung - Ausgleichsputz bis 10 mm**
Um die Dämmplatten vollflächig auf den zu dämmenden
massiven Wandflächen verkleben zu können, sind
Putzfehlstellen bzw. Mauerwerks- und Putzunebenheiten
in
Kleinstflächen mittels Kalkzementputz auszugleichen.
Bei aufgebrachten Putzausgleichsschichten sind die
Trocknungszeiten nach DIN V 18550 einzuhalten.

Putzkategorie : CS II
Mittlere Dicke  : 5 bis 10 mm
Menge: 50,000 m²

**04.7 Untergrundvorbehandlung - Tapeten entfernen**
Menge: 300,000 m²

**04.8 Untergrundvorbehandlung - Anstrich entfernen**
Menge: 300,000 m²

**04.9 Innendämmung von Fensterleibungen 50 mm**
*** Bezugsbeschreibung
Innendämmung von Außenwänden im Leibungsbereich von
Fenstern, Fenster seitlich und unter dem Sturz.
Die Dämmplatten bestehend aus Calciumsilkat-Hydraten
mit
Allgemeiner bauaufsichtlicher Zulassung liefern und
entsprechend den Herstellervorschriften mit
System-Kleber
vollflächig auf dem trag- und klebefähigen Untergrund
plan eben
im Kammbettverfahren anbringen. Stoß- und Lagerfugen
werden nicht verklebt. Der Systemkleber wird mit einer
Traufel
mit 10er Zahnung auf die Dämmplattenoberfläche
aufgekämmt.
Platten werden mit leichtem Druck an der Wand bzw.
Fensterleibung eingeschwommen. Fehlstellen in der
Dämmstoffebene sind unter Beachtung der
Herstellerhinweise
mit Füllmörtel fachgerecht anzuarbeiten.

Wärmeleitfähigkeit : ? = 0,042 [W/(m K)]
Plattendicke : 50 mm
  zweilagig aus 20+30 mm als
  Leibungsdämmplatte oder
  aus einer Wandplatte geschnitten
  nach Wahl des Auftragnehmers
Druckfestigkeit i.M. : mind. 200 kPa
Baustoffklasse  : A1 nach DIN EN 13501-1
Eigenschaften : Diffusionsoffen und kapillaraktiv
Leibungstiefe : ca. 28 bis 30 cm
Brüstungshöhe : ca. 95 cm
Höhe Fenster : 1,30 und 2,00 m
Breite Fenster : 1,00 und 2,30 m
Menge: 230,000 m

**04.10 Innendämmung von Fensterleibungen 60 mm**
*** wie Position 04.9
Plattendicke : 60 mm
  zweilagig 30+30 mm als
  Leibungsdämmplatte oder
  aus einer Wandplatte geschnitten
  nach Wahl des Auftragnehmers
Menge: 430,000 m

**04.11 Innendämmung von Fensterleibungen 70 mm**
*** wie Position 04.9
Plattendicke : 70 mm
  zweilagig 40+30 mm als
  Leibungsdämmplatte oder
  aus einer Wandplatte geschnitten
  nach Wahl des Auftragnehmers
Menge: 150,000 m

**04.12 Fuge auffüllen**
Die Fensterkonstruktion aus den 1920er Jahren ist mit
einer
umlaufenden Betonnase ausgebildet. Zwischen der
Wandleibung und dem Fensterblendrahmen entsteht eine
Fuge
von 20x30 mm bis 35 x 35 mm, welche mit einem
Klotz/Streifen
aus der Calciumsilikatplatte aufzufüllen ist
Menge: 800,000 m

**04.13 Beischleifen**
Beischleifen der Dämmplatten in den Fensterleibungen
zur
Minimierung bzw. Egalisierung von Unebenheiten im
Untergrund und dadurch entstandenen Überzähnen. Die
geschliffene Oberfläche muss vor Auftrag der
Armierungsmasse mittels feinem Haarbesen abgekehrt
werden.
Der Schleifstaub ist fachgerecht zu sammeln und gemäß
den
gesetzlichen Bestimmungen zu entsorgen.

Leibungstiefe ca. 280 mm +/- 20 mm
Menge: 240,000 m²

**04.14 Eckschutzwinkel**
Kantenschutz an Außenecke aus geeignetem
Gewebeeckwinkel (für z.B. Wärmedämm-Verbundsysteme)
fachgerecht einbauen. Gewebewinkel mit Leichtmörtel
auf die
Mineraldämmplatten aufsetzen. Armierungsgewebe über den
Gewebeeckwinkel legen und einbetten.
Menge: 830,000 m

**04.15 Anschlüsse an Fensterrahmen / Türen**
Elastische Entkopplung und zugleich luftdichter
Abschluss
zwischen der Dämmung und Fensterrahmen / Türen und
Durchdringungen mittels geeignetem Putzleistenprofil
Menge: 800,000 m

**04.16 Filzen**
Armierungsputz, bestehend aus Leichtmörtel, nach
Herstellerangaben vollflächig in einer mittleren
Schichtdicke von
5 mm mittels 10er Zahntraufel auftragen.
Alkalibeständiges
Armierungsgewebe 4 x 4 mm (Flächengewicht ca. 160 g/m²)
eindrücken und in das obere Drittel der
Armierungsschicht
einarbeiten. Oberfläche glatt abziehen.
Leibungstiefe ca. 280 mm +/- 20 mm

Verbrauch:
Armieren : Leichtmörtel ca. 3,5 kg/m²
  bei 5 mm Schichtdicke
Gewebe : Armierungsgewebe ca. 1,1 m²/m²
  Überlappung ca. 10 cm
Menge: 800,000 m

**04.17 Anstrich Silikatfarbe**
Anstrich mittels einer Innensilikatfarbe als Zwischen-
und
Schlussbeschichtung auf vor genanntem Innenputz. Der
Untergrund muss sauber, tragfähig und trocken sein.
Innensilikatfarbe gleichmäßig mit Deckenbürste, Rolle
oder
Airless, auftragen.

Nassabriebklasse : 2 - matt, scheuerbeständig
Farbton : weiß
Leibungstiefe ca. 280 mm +/- 20 mm
Menge: 800,000 m

### Titel 05 Türen

**05.1 Stahlzargen beschichten, Außenmaß 37 cm**
*** Bezugsbeschreibung
Bauseits vorgrundierte Stahlzargen als Umfassungszargen
reinigen, grundieren und je eine Zwischen- und eine
Schlussbeschichtung auf Alkydharz-Basis auftragen

Farbton : Dunkelgrau Anthrazit
  nach Bemusterung Bauherr
Glanzgrand : Seidenmatt
Abmessungen Tür :
Breite : 105 cm
Höhe : 215 cm
Tiefe :  37 cm
Menge: 50,000 St

**05.2 Stahlzargen beschichten, Außenmaß 27 cm**
*** wie Position 05.1
Abmessungen Tür :
Breite : 105 cm
Höhe : 215 cm
Tiefe :  27 cm
Menge: 80,000 St

**05.3 Stahlzargen beschichten, Außenmaß 16 cm**
*** wie Position 05.1
Abmessungen Tür :
Breite : 105 cm
Höhe : 215 cm
Tiefe :  16 cm
Menge: 50,000 St

**05.4 Stahlzargen beschichten, Eckzarge**
*** wie Position 05.1
als Eckzarge

Abmessungen Tür :
Breite : 86 bis 105 cm
Höhe : 200 bis 215 cm
Schenkellänke : bis 8 x 8 cm cm
Menge: 5,000 St

**05.5 Stahltürblätter beschichten**
Bauseits vorgrundierte Stahltürblätter reinigen,
grundieren und
je eine Zwischen- und eine Schlussbeschichtung
auftragen,

Farbton : nach Bemusterung Bauherr
Glanzgrand : Seidenmatt
Größe Türblatt : bis 1,00 x 2,10 m
Menge: 6,000 Stk

**05.6 Holztüren Untergrundvorbehandlung**
Alte Holztüren mit Holzzargen mit Anstrich innen
Untergrundvorbehandlung: Anstrich auf Trag- und
Haftfähigkeit
prüfen. Nicht tragfähige Anstrichteile entfernen.
Flächen
gründlich anschleifen und säubern, mit Grundierung
vorstreichen.

Abmessungen Tür :
Breite : 80 bis 100 cm
Höhe : 196 bis 215 cm
Tiefe  :  ca. 12 bis 20 cm
Menge: 40,000 St

**05.7 Beispachteln der Schadstellen**
Beispachteln der Schadstellen in alten Holztürblättern
und
Holzzargen mit Lackspachtel
Anteil der Schadstellen: 20 %
Menge: 40,000 St

**05.8 Holztüren lackieren**
Alte Holztüren mit Holzzargen mit Anstrich innen
Zwischen- und Schlusslackierung auf Acrylharz-Basis

Eigenschaften : seidenmatt
  wasserbasiert
  PU-verstärkt
  strapazier- und reinigungsfähig
  emissions- und schadstoffarm
  entspricht EN 71-3 Sicherheit von
  Spielzeug
Farbton : weiß
Abmessungen Tür :
Breite : 80 bis 100 cm
Höhe : 196 bis 215 cm
Tiefe  :  ca. 12 bis 20 cm
Menge: 40,000 St

### Titel 06 Lackierarbeiten innen Holzbauteile

*Hinweis*

**06.1 Holzsockel Untergrundvorbehandlung**
vorhandene lackierte Holzsockelleisten - Untergrund auf
Eignung, Trag- sowie Haftfähigkeit prüfen. Nicht
tragfähige
Anstrichteile entfernen. Flächen gründlich anschleifen
und
säubern.

Profil  : 20/100 mm
Menge: 230,000 m

**06.2 Beispachteln der Schadstellen**
Beispachteln der Schadstellen bis zu 15 % der
Sockellänge
Menge: 230,000 m

**06.3 Holzsockelleiste Untergrund reinigen**
Untergrund reinigen und für nachfolgend beschriebenen
Anstrich anschleifen, aufrauhen, Verunreinigungen,
Trennmittelrückstände oder mehlende Schichten
mechanisch
entfernen und abfegen.
Menge: 230,000 m

**06.4 Neue Holzsockelleisten Untergrundvorbehandlung**
Neue Holzsockelleisten, Querschnitt B/H 20/100 mm,
rechteckig, Untergrund auf Eignung, Trag- sowie
Haftfähigkeit
prüfen. Fläche säubern und grundieren
Menge: 600,000 m

**06.5 Holzsockelleisten lackieren**
*** Bezugsbeschreibung
Holzsockelleisten  Querschnitt B/H 20/100 mm,
rechteckig, mit
Kunstharzlack lackieren.Zwischenanstrich mit Vorlack
als
Haftvermittler, Farbton abgestimmt auf den
Schlussanstrich und
Schlussanstrich mt Kunstharzlack

Eigenschaften : seidenmatt
  wasserbasiert
  sehr lichtbeständig
  mechanisch und chemisch hoch
  belastbar
  entspricht EN 71-3 Sicherheit von
  Spielzeug
  chemikalienbeständig
  desinfektionsmittelbeständig
Farbe : Dunkelgrau nach Bemusterung Bauherr
Menge: 830,000 m

**06.6 Leistung wie vorgenannte Position, jedoch: Ausführung Kleinstlängen Türöffnungen**
*** wie Position 06.5
Ausführung in Kleinstlängen bis ca. 15 cm.
Ausführung im Bereich von Türöffnungen.
Menge: 155,000 St

**06.7 Leistung wie vorgenannte Position, jedoch: Ausführung Viertelstab**
*** wie Position 06.5
Ausführung im Bereich der Bodenkanäle Außenwand als
Viertelstab
Menge: 375,000 m

*Hinweis*

**06.8 Holzhandlauf Untergrundvorbehandlung**
vorhandenen lackierten Holzhandlauf-Untergrund auf
Eignung,
Trag- sowie Haftfähigkeit prüfen. Nicht tragfähige
Anstrichteile
entfernen. Flächen gründlich anschleifen und säubern.

Profil Handlauf: historisch, Omega
Menge: 120,000 m

**06.9 Beispachteln der Schadstellen**
Beispachteln der Schadstellen bis zu 15 % der
Handlauflänge
Menge: 120,000 m

**06.10 Holzhandlauf Untergrund reinigen**
Untergrund reinigen und für nachfolgend beschriebenen
Anstrich anschleifen, aufrauhen, Verunreinigungen,
Trennmittelrückstände oder mehlende Schichten
mechanisch
entfernen und abfegen.

Profil Handlauf: historisch, Omega
Menge: 120,000 m

**06.11 Holzhandlauf lackieren**
Holzhandlauf mit Kunstharzlack lackieren,
Zwischenanstrich mit Vorlack als Haftvermittler,
Farbton
abgestimmt auf den Schlussanstrich und Schlussanstrich
mt
Kunstharzlack

Eigenschaften : seidenmatt
  wasserbasiert
  sehr lichtbeständig
  mechanisch und chemisch hoch
  belastbar
  entspricht EN 71-3 Sicherheit von
  Spielzeug
  chemikalienbeständig
  desinfektionsmittelbeständig
Farbe : Dunkelgrau nach Bemusterung Bauherr
Menge: 120,000 m

### Titel 07 Lackierarbeiten innen Heizkörper

**07.1 Untergrundvorbehandlung Gliederheizkörper**
*** Bezugsbeschreibung
Heizkörper mit Altanstrich, Anstrich auf Eignung,
Trag- und
Haftfähigkeit prüfen. Nicht tragfähige Anstrichteile
entfernen und
Schadstellen entrosten (Oberflächenvorbereitungsgrad
St 2).
Flächen gründlich anschleifen und säubern. Schadstellen
grundieren.

Typ : gußeiserne Gliederheizkörper glatt
Abmessungen:
Breite : 600 bis 800 mm
Höhe : 600 bis 760 mm
Tiefe : 160 bis 190 mm
Menge: 125,000 St

**07.2 Untergrundvorbehandlung Gliederheizkörper**
*** wie Position 07.1
Typ : gußeiserne Gliederheizkörper glatt
Abmessungen:
Breite : 800 bis 1.000 mm
Höhe : 1.000 bis 1.200 mm
Tiefe : 160 bis 190 mm
Menge: 5,000 St

**07.3 Untergrundvorbehandlung Flachheizkörper**
*** wie Position 07.1
Typ : Flachheizkörper
Abmessungen:
Breite : 600 bis 800 mm
Höhe : 600 mm
Tiefe : 110 mm
Menge: 50,000 St

**07.4 Heizkörper lackieren, Gliederheizkörper**
*** Bezugsbeschreibung
Zwischenanstrich mit Haftvermittler,
Schlussanstrich mit Heizkörperlack

Eigenschaften : glänzend
  wasserbasiert
  hitzebeständig bis +180 °C
  entspricht EN 71-3 Sicherheit von
  Spielzeug
Farbton : weiß
Typ : gußeiserne Gliederheizkörper glatt
Abmessungen:
Breite : 600 bis 800 mm
Höhe : 600 bis 760 mm
Tiefe : 160 bis 190 mm
Menge: 125,000 St

**07.5 Heizkörper lackieren, Gliederheizkörper**
*** wie Position 07.4
Typ : gußeiserne Gliederheizkörper glatt
Abmessungen:
Breite : 800 bis 1.000 mm
Höhe : 1.000 bis 1.200 mm
Tiefe : 160 bis 190 mm
Menge: 5,000 St

**07.6 Heizkörper lackieren, Flachheizkörper**
*** wie Position 07.4
Typ : Flachheizkörper
Abmessungen:
Breite : 600 bis 800 mm
Höhe : 600 mm
Tiefe : 110 mm
Menge: 50,000 St

**07.7 Heizkörperrohre mit Altanstrich, Untergrundvorbehandlung**
Anstrich auf Eignung, Trag- und Haftfähigkeit prüfen.
Nicht
tragfähige Anstrichteile entfernen und Schadstellen
entrosten
(Oberflächenvorbereitungsgrad St 2). Flächen gründlich
anschleifen und säubern. Schadstellen grundieren.

Bauteil : Heizkörperrohre
Menge: 700,000 m

**07.8 Heizkörperrohre mit Altanstrich**
Zwischenanstrich mit Haftvermittler,
Schlussanstrich mit Heizkörperlack

Eigenschaften : glänzend
  wasserbasiert
  hitzebeständig bis +180 °C
  entspricht EN 71-3 Sicherheit von
  Spielzeug
Farbton : weiß
Menge: 700,000 m

### Titel 08 Versiegelung

**08.1 Versiegelung**
Versiegelung in Ecken und an Anschlüssen wie Türrahmen
mit
dauerelastischen Dichtstoff auf Acrylat-Basis in
Kartuschen
Menge: 4800,000 m

### Titel 09 Stundenlohnarbeiten

**09.1 Facharbeiterstunden**
Facharbeiterstunden

Die Abrechnung erfolgt nach §15 VOB/B
Menge: 30,000 Std

**09.2 Bauhelferstunden**
Bauhelferstunden

Die Abrechnung erfolgt nach §15 VOB/B
Menge: 10,000 Std

USt %: 19,00
